# Info display. Antracita. Series KNX Berker K.1, K.5

- Propiedad del archivo: CONSTRUNARIO
- Formato: FIEBDC-3/2012
- Programa: Construnario Versión 2.11
- Fecha de los precios: 25/05/2015
- Divisa: EUR

**7586 00 75** u Info display. Antracita. Series KNX Berker K.1, K.5
- Programación sólo con ETS3 y ETS2 v1.2 SR A. - BCU: ref. 7504 00 01. - Embalaje: 1 unidad x caja.
