# Reactancia para lámpara de halogenuros metálicos Interior MVHI 200/38-40-3-AF-005 8,8A

- Propiedad del archivo: CONSTRUNARIO
- Formato: FIEBDC-3/2012
- Programa: Construnario Versión 1.9
- Fecha de los precios: 28/04/2014
- Divisa: EUR

**6612561-ELT** u Reactancia para lámpara de halogenuros metálicos Interior MVHI 200/38-40-3-AF-005 8,8A
Reactancias para lámparas de halogenuros metálicos, uso interior. Alto factor de potencia, con arrancador. Montaje en placa longitudinal MVHI 200/38-40-3-AF-005 8,8A Incluye fusible y portafusibles. Se pueden fabricar para tensiones de 220 ó 240V y frecuencias de 50 ó 60Hz. Conforme Œ Certificadas.
