# Reactancia p/lámpara de halogenuros metálicos Clase II ext. IP54 VHE 25/23-C2-AI 250W 230V

- Propiedad del archivo: CONSTRUNARIO
- Formato: FIEBDC-3/2012
- Programa: Construnario Versión 1.9
- Fecha de los precios: 28/04/2014
- Divisa: EUR

**6210620-ELT** u Reactancia p/lámpara de halogenuros metálicos Clase II ext. IP54 VHE 25/23-C2-AI 250W 230V
Reactancias para lámparas de halogenuros metálicos, uso Exterior Clase II IP54. Alto factor de potencia con arrancador digital temporizado Compacto VHE 25/23-C2-AI 250W 230V Encapsuladas en resina de poliuretano en envolvente de material termoplástico. Se pueden fabricar para tensiones de 220 ó 240V y frecuencias de 50 ó 60Hz. Conforme Œ Certificadas.
