# Conmutador tirador, gris. Serie Aquatec IP44

- Propiedad del archivo: CONSTRUNARIO
- Formato: FIEBDC-3/2012
- Programa: Construnario Versión 2.11
- Fecha de los precios: 25/05/2015
- Divisa: EUR

**3976 15** u Conmutador tirador, gris. Serie Aquatec IP44
- 10A, 250V. - Cordón 12 cm. - Montaje en pared o techo. - Embalaje: 10 unidades x caja.
