# Doble pulsador persianas con símbolo flechas. Serie Aquatec IP44

- Propiedad del archivo: CONSTRUNARIO
- Formato: FIEBDC-3/2012
- Programa: Construnario Versión 2.11
- Fecha de los precios: 25/05/2015
- Divisa: EUR

**5075 05** u Doble pulsador persianas con símbolo flechas. Serie Aquatec IP44
- 10A, 250V. - Mecanismos que incorporan enclavamiento mecánico y eléctrico para evitar maniobra simultánea de subida y bajada. - Embalaje: 10 unidades x caja.
