# 3 elementos modulares. Doble toma de corriente schuko monobloc con tapa y portaetiquetas. Serie Aquatec IP44

- Propiedad del archivo: CONSTRUNARIO
- Formato: FIEBDC-3/2012
- Programa: Construnario Versión 2.11
- Fecha de los precios: 25/05/2015
- Divisa: EUR

**4275 15** u 3 elementos modulares. Doble toma de corriente schuko monobloc con tapa y portaetiquetas. Serie Aquatec IP44
- 16A, 250V. - Montaje horizontal. - Conexionado, arriba / abajo. - Conexión por tornillos. - Terminales de conexión según IEC 60884-1. - Embalaje: 5 unidades x caja.
