# Reactancia p/lámp.de halogenuros metálicos Clase II ext.IP54 VHE 3/23-C2-AI-AF-P 35W 230V 50Hz

- Propiedad del archivo: CONSTRUNARIO
- Formato: FIEBDC-3/2012
- Programa: Construnario Versión 1.9
- Fecha de los precios: 28/04/2014
- Divisa: EUR

**6210742-ELT** u Reactancia p/lámp.de halogenuros metálicos Clase II ext.IP54 VHE 3/23-C2-AI-AF-P 35W 230V 50Hz
Reactancias para lámparas de halogenuros metálicos, uso Exterior Clase II IP54. Alto factor de potencia con arrancador digital temporizado y protección térmica Compacto VHE 3/23-C2-AI-AF-P 35W 230V 50Hz Encapsuladas en resina de poliuretano en envolvente de material termoplástico. Se pueden fabricar para tensiones de 220 ó 240V y frecuencias de 50 ó 60Hz. Conforme Œ Certificadas.
