# Casals HTE 35 T4 0, 08kW 1400 rpm, Q máx. 2610 m3/h, ventiladores de tejado

- Propiedad del archivo: CONSTRUNARIO
- Formato: FIEBDC-3/2012
- Programa: Construnario Versión 3.51
- Fecha de los precios: 14/07/2015
- Divisa: EUR

**cas267300106** unidad Casals HTE 35 T4 0, 08kW 1400 rpm, Q máx. 2610 m3/h, ventiladores de tejado
CARACTERÍSTICAS CONSTRUCTIVAS • Sombrerete de protección en fibra de vidrio reforzada. • Marco soporte de adaptación a tejado y rejilla de protección antipájaros protegidos contra la corrosión en polvo de resina epoxy. • Montados con ventiladores de la serie HA, HJBPA y HJB. • Hélice de poliamida reforzada con fibra de vidrio de ángulo variable en paro y en origen. • Motor asíncrono normalizado de jaula de ardilla con protección IP-55 y aislamiento clase F. Voltajes estándar 230V 50Hz para motores monofásicos, 230/400V 50Hz para motores trifásicos. APLICACIONES • Diseñados para montaje en cubierta o tejado, son indicados para: • Renovación de aire en todo tipo de edificios e industrias. • Extracción de humos. • Temperatura máxima de trabajo en continuo: monofásicos 50ºC, trifásicos 60ºC. BAJO DEMANDA • Hélice impelente (sentido de aire hélice-motor). • Ventiladores para trabajar a 60Hz.
