# Casals BOX HB 40 T4 0, 25kW 1400 rpm, Q máx. 4700 m3/h, ventilador inline

- Propiedad del archivo: CONSTRUNARIO
- Formato: FIEBDC-3/2012
- Programa: Construnario Versión 3.51
- Fecha de los precios: 13/09/2013
- Divisa: EUR

**cas260410146** unidad Casals BOX HB 40 T4 0, 25kW 1400 rpm, Q máx. 4700 m3/h, ventilador inline.
CARACTERÍSTICAS CONSTRUCTIVAS • BOX: Caja construida en chapa de acero galvanizado con aislamiento acústico Flexiroll Pol Na 30 gris antracita de resistencia al fuego M1. Paneles laterales desmontables para facilitar el acceso al motor y el mantenimiento. Ventilador Interior: • HB: ventilador helicoidal de marco redondo reforzado con nervio intermedio. Montaje modular del conjunto motor hélice que permite una total versatilidad en caso de cualquier cambio. Hélice de poliamida reforzada con fibra de vidrio de ángulo variable en origen. Protegidos contra la corrosión mediante recubrimiento en polvo de resina epoxy. • HBA: ventilador helicoidal con mismas características constructivas que HB pero con hélice de aluminio. • Motor asíncrono normalizado de jaula de ardilla con protección IP-55 y aislamiento clase F. Voltajes estándar 230V 50Hz para motores monofásicos, 230/400V 50Hz para motores trifásicos hasta 4kW y 400/690V 50Hz para potencias superiores. APLICACIONES Diseñados para montaje en pared o en conducto, son indicados para: • Renovación de aire en todo tipo de edificios e industrias. • Extracción de humos. • Temperatura máxima de trabajo en continuo: monofásicos 50ºC, trifásicos 60ºC. BAJO DEMANDA • Hélice 100% reversible. • Ventiladores para trabajar a 60Hz y voltajes especiales.
