# Reactancia para lámpara de halogenuros metálicos Cofres IP65 VHE 200/38-40-4-AF S/Arr

- Propiedad del archivo: CONSTRUNARIO
- Formato: FIEBDC-3/2012
- Programa: Construnario Versión 1.9
- Fecha de los precios: 28/04/2014
- Divisa: EUR

**6210300-ELT** u Reactancia para lámpara de halogenuros metálicos Cofres IP65 VHE 200/38-40-4-AF S/Arr.
Reactancias para lámparas de halogenuros metálicos, uso Exterior Cofres IP65. Alto factor de potencia VHE 200/38-40-4-AF S/Arr. Incluye reactancia y condensador para alto factor de potencia. Disponibles con arrancador montado o sin él. (ref. S/Arr.) Se pueden fabricar para tensiones de 220 ó 240V y frecuencias de 50 ó 60Hz. Conforme Œ Certificadas.
