# Arrancador para lámparas de halogenuros metálicos AH-2000/220 HM 2000W

- Propiedad del archivo: CONSTRUNARIO
- Formato: FIEBDC-3/2012
- Programa: Construnario Versión 1.9
- Fecha de los precios: 28/04/2014
- Divisa: EUR

**3210251-ELT** u Arrancador para lámparas de halogenuros metálicos AH-2000/220 HM 2000W
Arrancador para lámparas de halogenuros metálicos Tipo independiente o superposición de impulsos AH-2000/220 HM 2000W
