# Balastos electrónicos para lámparas de halogenuros metálicos Interior BE 120-MH-2 20W

- Propiedad del archivo: CONSTRUNARIO
- Formato: FIEBDC-3/2012
- Programa: Construnario Versión 1.9
- Fecha de los precios: 29/04/2014
- Divisa: EUR

**9313090-ELT** u Balastos electrónicos para lámparas de halogenuros metálicos Interior BE 120-MH-2 20W
Balastos electrónicos para lámparas de halogenuros metálicos de uso interior, de baja frecuencia BE 120-MH-2 20W Equipo de uso independiente (incorpora cubrebornas y sistema antitracción de los cables de conexión). Con protección térmica ante cortocircuito en lámpara, efecto rectificador y fin de vida de la lámpara. Conforme Œ Certificados (35-70-150W).
