# Balastos electrónicos para lámparas de halogenuros metálicos Interior BE 1150-MH-2 150W 220-240V

- Propiedad del archivo: CONSTRUNARIO
- Formato: FIEBDC-3/2012
- Programa: Construnario Versión 1.9
- Fecha de los precios: 30/10/2013
- Divisa: EUR

**9313120-ELT** u Balastos electrónicos para lámparas de halogenuros metálicos Interior BE 1150-MH-2 150W 220-240V
Balastos electrónicos para lámparas de halogenuros metálicos de uso interior, de baja frecuencia BE 1150-MH-2 150W 220-240V Equipo de uso independiente (incorpora cubrebornas y sistema antitracción de los cables de conexión). Con protección térmica ante cortocircuito en lámpara, efecto rectificador y fin de vida de la lámpara. Conforme Œ Certificados (35-70-150W).
