# ELT Conmutador electrónico de emergencia RCE-002

- Propiedad del archivo: CONSTRUNARIO
- Formato: FIEBDC-3/2012
- Programa: Construnario Versión 1.9
- Fecha de los precios: 28/04/2014
- Divisa: EUR

**3319020-ELT** u ELT Conmutador electrónico de emergencia RCE-002
ELT Conmutador electrónico de emergencia para instalación en circuito mixto con lámpara de descarga (VSAP, Mercurio, Halogenuros), y lámpara incandescente RCE-002. Ante cortes instantáneos de tensión de red, y una vez ésta retorna, se produce el encendido de la lámpara incandescente mientras la lámpara de descarga se enfría y enciende. Simultanea el encendido de ambas lámparas durante 140 segundos, tras este periodo la lámpara incandescente se apaga. Con lámparas de VSAP o Halogenuros sólo es compatible con circuitos con arrancadores independientes o de superposición.
