# Condensadores para compensación del factor de potencia 6uF ±5% 250V

- Propiedad del archivo: CONSTRUNARIO
- Formato: FIEBDC-3/2012
- Programa: Construnario Versión 1.9
- Fecha de los precios: 28/04/2014
- Divisa: EUR

**9900011-ELT** u Condensadores para compensación del factor de potencia 6uF ±5% 250V
Condensadores para compensación del factor de potencia en equipos de alumbrado con lámparas fluorescentes y de descarga 6uF ±5% 250V De tipo autorregenerados y con resistencia de descarga incorporada. Envolvente cilíndrica plástica para 250V. Envolvente cilíndrica metálica y encapsulado en resina de poliuretano para 440V. Bajo pedido disponibles hasta 20µF con fijación rápida para encastrar en pantallas fluorescentes. Conforme Œ.
