# Equipo alimentación para módulos LED Tensión constante FAV 25/12-2 25W 12V IP67

- Propiedad del archivo: CONSTRUNARIO
- Formato: FIEBDC-3/2012
- Programa: Construnario Versión 1.9
- Fecha de los precios: 28/04/2014
- Divisa: EUR

**9907072-ELT** u Equipo alimentación para módulos LED Tensión constante FAV 25/12-2 25W 12V IP67
Fuentes de alimentación para la conexión de módulos LED de tensión constante FAV 25/12-2 25W 12V IP67 Equipos IP67 con protección térmica. Uso interior. Presenta envolvente de aluminio y conexiones por cables de doble aislamiento. Conforme Œ.
