# Salida de hilos serie Berker R.1. Aluminio/blanco polar, brillo

- Propiedad del archivo: CONSTRUNARIO
- Formato: FIEBDC-3/2012
- Programa: Construnario VersiĆ³n 2.11
- Fecha de los precios: 25/05/2015
- Divisa: EUR
- Código: hager-sistem (18/04/2017)

**C1005HAG-1210B143** Salida de hilos serie Berker R.1. Aluminio/blanco polar, brillo (26/11/2013)

| Código | Ud | Descripción | Rendimiento |
|---|---|---|---|
| 4470 | u | Salida de cables (material) | 1.000 |
| 1019 20 89 | u | Tapa salida cables, R.1/R.3. Blanco polar, brillo (material) | 1.000 |
| 1011 21 74 | u | Marco 1E, R.1. Aluminio/blanco, brillo (material) | 1.000 |

## Recursos

**1019 20 89** u Tapa salida cables, R.1/R.3. Blanco polar, brillo
- Embalaje: 10 unidades x caja.

**1011 21 74** u Marco 1E, R.1. Aluminio/blanco, brillo
- Montaje vertical y horizontal. - Embalaje: 10 unidades x caja.
