# Tapa ciega, R.Classic. Blanco polar, brillo

- Propiedad del archivo: CONSTRUNARIO
- Formato: FIEBDC-3/2012
- Programa: Construnario VersiĆ³n 2.11
- Fecha de los precios: 25/05/2015
- Divisa: EUR

**1009 20 79** u Tapa ciega, R.Classic. Blanco polar, brillo
- Embalaje: 1 unidad x caja.
