# Tapa ciega serie Berker R.Classic. Cristal/negro, brillo

- Propiedad del archivo: CONSTRUNARIO
- Formato: FIEBDC-3/2012
- Programa: Construnario VersiĆ³n 2.11
- Fecha de los precios: 25/05/2015
- Divisa: EUR
- Código: hager-sistem (18/04/2017)

**C1005HAG-1210D118** Tapa ciega serie Berker R.Classic. Cristal/negro, brillo (26/11/2013)

| Código | Ud | Descripción | Rendimiento |
|---|---|---|---|
| 1009 20 35 | u | Tapa ciega, R.Classic. Negro, brillo (material) | 1.000 |
| 1011 20 16 | u | Marco 1E, R.Classic. Cristal negro (material) | 1.000 |

## Recursos

**1009 20 35** u Tapa ciega, R.Classic. Negro, brillo
- Embalaje: 1 unidad x caja.

**1011 20 16** u Marco 1E, R.Classic. Cristal negro
- Embalaje: 10 unidades x caja.
