# Toma teléfono cat. 3 serie Berker B.7. Antracita

- Propiedad del archivo: CONSTRUNARIO
- Formato: FIEBDC-3/2012
- Programa: Construnario Versión 2.11
- Fecha de los precios: 25/05/2015
- Divisa: EUR
- Código: hager-sistem (18/04/2017)

**C1005HAG-12031005** Toma teléfono cat. 3 serie Berker B.7. Antracita (25/11/2013)

| Código | Ud | Descripción | Rendimiento |
|---|---|---|---|
| 4538 | u | Toma telefónica UAE simple 8 cables (material) | 1.000 |
| 1407 16 06 | u | Tapa central para toma teléfono / red. Antracita. Series Berker S.1, B.3, B.7 (material) | 1.000 |
| 1011 66 26 | u | Marco B.7, 1E. Antracita, mate (material) | 1.000 |

## Recursos

**1407 16 06** u Tapa central para toma teléfono / red. Antracita. Series Berker S.1, B.3, B.7
- Embalaje: 10 unidades x caja.

**1011 66 26** u Marco B.7, 1E. Antracita, mate
- Embalaje: 10 unidades x caja.
