# Pulsador serie Berker B.7. Aluminio/blanco polar mate

- Propiedad del archivo: CONSTRUNARIO
- Formato: FIEBDC-3/2012
- Programa: Construnario Versión 2.11
- Fecha de los precios: 25/05/2015
- Divisa: EUR
- Código: hager-sistem (18/04/2017)

**C1005HAG-12030507** Pulsador serie Berker B.7. Aluminio/blanco polar mate (08/11/2013)
- Los acabados aluminio y acero blanco polar existen también combinados con embellecedor y tecla antracita.

| Código | Ud | Descripción | Rendimiento |
|---|---|---|---|
| 5031 | u | Pulsador NA (material) | 1.000 |
| 1620 19 09 | u | Tecla. Blanco polar, mate. Series S.1, B.3, B.7 (material; 04/06/2015) | 1.000 |
| 1011 69 14 | u | Marco B.7, 1E. Aluminio/blanco polar, mate (material) | 1.000 |

## Recursos

**1620 19 09** u Tecla. Blanco polar, mate. Series S.1, B.3, B.7
- Embalaje: 10 unidades x caja.

**1011 69 14** u Marco B.7, 1E. Aluminio/blanco polar, mate
- Embalaje: 10 unidades x caja.
