# Doble pulsador persianas serie Berker B.7. Acero/antracita

- Propiedad del archivo: CONSTRUNARIO
- Formato: FIEBDC-3/2012
- Programa: Construnario VersiĆ³n 2.11
- Fecha de los precios: 25/05/2015
- Divisa: EUR
- Código: hager-sistem (18/04/2017)

**C1005HAG-12030910** Doble pulsador persianas serie Berker B.7. Acero/antracita (25/11/2013)

| Código | Ud | Descripción | Rendimiento |
|---|---|---|---|
| 5035 20 | u | Mecanismos pulsadores para persianas. Pulsador 10A, 250V (material) | 1.000 |
| 1625 16 06 | u | Tecla doble persiana. Ref. 1625. Antracita. Series Berker S.1, B.3, B.7 (material) | 1.000 |
| 1011 36 06 | u | Marco B.7, 1E V. Acero inoxidable/antracita, mate (material) | 1.000 |

## Recursos

**5035 20** u Mecanismos pulsadores para persianas. Pulsador 10A, 250V
- Embalaje: 10 unidades x caja.

**1625 16 06** u Tecla doble persiana. Ref. 1625. Antracita. Series Berker S.1, B.3, B.7
- Embalaje: 10 unidades x caja.

**1011 36 06** u Marco B.7, 1E V. Acero inoxidable/antracita, mate
- Embalaje: 10 unidades x caja.
