# Tapa central con mando para control velocidad. Negro, brillo. Series R.1R.3

- Propiedad del archivo: CONSTRUNARIO
- Formato: FIEBDC-3/2012
- Programa: Construnario Versión 2.11
- Fecha de los precios: 25/05/2015
- Divisa: EUR

**1137 20 35** u Tapa central con mando para control velocidad. Negro, brillo. Series R.1R.3
- Embalaje: 10 unidades x caja. - Adecuadas para instalaciones IP44 y protección estanca utilizando el kit de sellado.
