# Sensor 3 fases con termostato. Cristal, negro. Serie Berker TS Sensor

- Propiedad del archivo: CONSTRUNARIO
- Formato: FIEBDC-3/2012
- Programa: Construnario VersiĆ³n 2.11
- Fecha de los precios: 25/05/2015
- Divisa: EUR

**7564 30 35** u Sensor 3 fases con termostato. Cristal, negro. Serie Berker TS Sensor
- Sensores confort TS Sensor con BCU integrada. - Embalaje: 1 unidad x caja.
