# Marco B.3, 1E. Aluminio, rojo/antracita

- Propiedad del archivo: CONSTRUNARIO
- Formato: FIEBDC-3/2012
- Programa: Construnario VersiĆ³n 2.11
- Fecha de los precios: 25/05/2015
- Divisa: EUR

**1011 30 12** u Marco B.3, 1E. Aluminio, rojo/antracita
- Montaje vertical y horizontal. - Embalaje: 10 unidades x caja.
