# Termostato. Aluminio. Series Berker K.1, K.5

- Propiedad del archivo: CONSTRUNARIO
- Formato: FIEBDC-3/2012
- Programa: Construnario VersiĆ³n 2.11
- Fecha de los precios: 25/05/2015
- Divisa: EUR

**2030 71 03** u Termostato. Aluminio. Series Berker K.1, K.5
- Embalaje: 1 unidad x caja.
