# Kit 2 cortinas apiladas en vertical SPJ2-DAM - Airtècnics -

- Propiedad del archivo: CONSTRUNARIO
- Formato: FIEBDC-3/2012
- Programa: Construnario Versión 3.40
- Fecha de los precios: 03/12/2013
- Divisa: EUR

**SPJ2-DAM** u Kit 2 cortinas apiladas en vertical SPJ2-DAM - Airtècnics -
Permite la unión intermedia de 2 cortinas de aire verticales y su fijación en la parte superior.
