# ZEN M 2500 A, caudal nominal 4550 m3/h, altura recomendada 2, 8 m - Airtècnics -

- Propiedad del archivo: CONSTRUNARIO
- Formato: FIEBDC-3/2012
- Programa: Construnario Versión 3.40
- Fecha de los precios: 26/05/2014
- Divisa: EUR

**C1602AIR-110113** u ZEN M 2500 A, caudal nominal 4550 m3/h, altura recomendada 2, 8 m - Airtècnics -
- Cortina de aire decorativa de estilo arquitectónico contemporáneo. Su diseño minimalista y elegante se integra en cualquier ambiente a la vez que ofrece infinitas posibilidades de personalización. - Se pueden incluir logotipos, señalización, grafismos, imágenes, etc... Incluso pueden incorporarse relojes, iluminación, etc... - Paneles frontales de aluminio anodizado. Opcionalmente se pueden fabricar en acero inoxidable brillante, mate o cepillado y también con otros materiales como chapa envejecida, madera, etc... - Bastidor central de acero electrozincado acabado con pintura de color negro forja como standard. Otros colores disponibles bajo demanda. - Ventiladores centrífugos de doble aspiración con motores de rotor externo, protegidos por termocontacto con selección de 5 velocidades. Nivel sonoro muy bajo. - Son sin calefacción. - Difusor lineal con doble lama de aluminio anodizado tipo airfoil con ángulo de descarga regulable en ambas direcciones. - Caja de control y mando a distancia IR incluidos. Cable telefónico de 7 m con conectores RJ45 (Plug & Play). Opcional: Interface para conectar a BMS, PLC… Acabado en diferentes texturas y colores. Pintura según carta RAL o metalizada. Acero inoxidable AISI 304 cepillado o pulido.
