# Brazo Recto Rund a medida SPARM-180-1000 S/S - Airtècnics -

- Propiedad del archivo: CONSTRUNARIO
- Formato: FIEBDC-3/2012
- Programa: Construnario Versión 3.40
- Fecha de los precios: 11/12/2013
- Divisa: EUR

**SPARM-180-1000 S_S** u Brazo Recto Rund a medida SPARM-180-1000 S/S - Airtècnics -
Permite fijar las cortinas de aire RUND a las paredes laterales. Se fabrican a medida (el número indica la cota máxima entre la cortina y la pared). Modelos S/S en acero inoxidable.
