# KG 2500 A, caudal nominal 6475 m3/h, altura recomendada 3, 2 m - Airtècnics -

- Propiedad del archivo: CONSTRUNARIO
- Formato: FIEBDC-3/2012
- Programa: Construnario Versión 3.40
- Fecha de los precios: 03/06/2014
- Divisa: EUR

**C1602AIR-117114** u KG 2500 A, caudal nominal 6475 m3/h, altura recomendada 3, 2 m - Airtècnics -
-Especialmente concebida para ser instaladas en puertas de cámaras frigoríficas. - Bastidor autoportante de acero electrozincado acabado con pintura epoxi-poliéster de color blanco RAL 9016 como estándar. Otros colores o acero inoxidable disponible bajo demanda. - Ventiladores centrífugos de doble aspiración con motores de rotor externo, protegidos por termocontacto con selección de 5 velocidades. Nivel sonoro muy bajo. - Reja de absorción de gran superficie para reducir al máximo la pérdida de carga. No necesita servicio intensivo de revisiones. - Opcionalmente se pueden suministrar con reja plana micro-perforada, más elegante, para aplicaciones en puertas comerciales donde no se requiera calefacción. - Difusor lineal con lamas de aluminio anodizado tipo airfoil con ángulo de descarga regulable en ambas direcciones. - Caja de control y mando a distancia IR incluidos. Cable telefónico de 7 m con conectores RJ45 (Plug & Play). Opcional: Interface para conectar a BMS, PLC… Acabados especiales: Pintura según carta RAL o metalizada. Mueble inoxidable AISI 304.
