# Soporte para pared SPT3 - Airtècnics -

- Propiedad del archivo: CONSTRUNARIO
- Formato: FIEBDC-3/2012
- Programa: Construnario Versión 3.40
- Fecha de los precios: 13/12/2013
- Divisa: EUR

**SPT3** u Soporte para pared SPT3 - Airtècnics -
Permite fijar a la pared las cortinas de aire.
