# Controles acabado inoxidable CON-S/S - Airtècnics -

- Propiedad del archivo: CONSTRUNARIO
- Formato: FIEBDC-3/2012
- Programa: Construnario Versión 3.40
- Fecha de los precios: 13/12/2013
- Divisa: EUR

**CON-S_S** u Controles acabado inoxidable CON-S/S - Airtècnics -
Incremento para acabado en acero inoxidable cepillado en los controles de las cortinas de aire.
