# Termostato ambiente TA-1002 - Airtècnics -

- Propiedad del archivo: CONSTRUNARIO
- Formato: FIEBDC-3/2012
- Programa: Construnario Versión 3.40
- Fecha de los precios: 13/12/2013
- Divisa: EUR

**TA-1002** u Termostato ambiente TA-1002 - Airtècnics -
Permite operar al equipo en función de la temperatura de consigna.
