# Sonda externa TS - Airtècnics -

- Propiedad del archivo: CONSTRUNARIO
- Formato: FIEBDC-3/2012
- Programa: Construnario Versión 3.40
- Fecha de los precios: 13/12/2013
- Divisa: EUR

**TS** u Sonda externa TS - Airtècnics -
Permite medir la temperatura en una sala diferente a la del control. Compatible con termostato digital TD y control total CT.
