# Cable Plug&Play CB4 - Airtècnics -

- Propiedad del archivo: CONSTRUNARIO
- Formato: FIEBDC-3/2012
- Programa: Construnario Versión 3.40
- Fecha de los precios: 13/12/2013
- Divisa: EUR

**CB4** u Cable Plug&Play CB4 - Airtècnics -
Cable de conexión entre el control y la cortina. CB4/20/50 de 4, 20 y 50 metros respectivamente.
