# Adaptador para unión de 2 cables ADP - Airtècnics -

- Propiedad del archivo: CONSTRUNARIO
- Formato: FIEBDC-3/2012
- Programa: Construnario Versión 3.40
- Fecha de los precios: 13/12/2013
- Divisa: EUR

**ADP** u Adaptador para unión de 2 cables ADP - Airtècnics -
Extensión de la conexión entre el equipo y el controlador.
