# CASALS HMA 63 T4/T8 2, 2/0, 37kW 1430/720 rpm máx., Q máx. 21010/10505 m3/h, Ventiladores helicoidales tubulares

- Propiedad del archivo: CONSTRUNARIO
- Formato: FIEBDC-3/2012
- Programa: Construnario Versión 3.51
- Fecha de los precios: 27/01/2014
- Divisa: EUR

**cas2616602062v** u CASALS HMA 63 T4/T8 2, 2/0, 37kW 1430/720 rpm máx., Q máx. 21010/10505 m3/h, Ventiladores helicoidales tubulares.
CARACTERÍSTICAS CONSTRUCTIVAS • Ventilador con envolvente tubular reforzada fabricada en chapa de acero laminado. • Montaje modular del conjunto motor hélice que permite una total versatilidad en caso de cualquier cambio. • Protegidos contra la corrosión mediante recubrimiento en polvo de resina epoxy. • Motor asíncrono normalizado de jaula de ardilla con protección IP-55 y aislamiento clase F. Voltajes estándar 230V 50Hz para motores monofásicos, 230/400V 50Hz para motores trifásicos hasta 4kW y 400/690V 50Hz para potencias superiores. • HMA: hélice en fundición de aluminio de ángulo variable en paro y en origen. APLICACIONES Diseñados para instalación en conducto, son indicados para: • Renovación de aire en todo tipo de edificios e industrias. • Extracción de humos. • Temperatura máxima de trabajo en continuo: monofásicos 50ºC, trifásicos 60ºC. BAJO DEMANDA • Hélice reversible 100%. Añadir 5% en el PVP. • Ventiladores para trabajar a 60Hz y voltajes especiales. 60Hz 260/400V-440/790V: añadir 10% (sólo modelos trifásicos) en PVP. • Envolvente en chapa galvanizada en caliente o acero inoxidable.
