# Interruptor automático magnetotérmico serie NR, 1P, 40A, curva C, 20KA

- Propiedad del archivo: CONSTRUNARIO
- Formato: FIEBDC-3/2012
- Programa: Construnario Versión 2.11
- Fecha de los precios: 25/05/2015
- Divisa: EUR

**NRN140** u Interruptor automático magnetotérmico serie NR, 1P, 40A, curva C, 20KA
Serie NR Curva C Poder de Corte según las normas: UNE-EN 60947-2, IEC 947-2, 6 a 25 A 25 kA, 32 y 40 A 20 kA 50 y 63 A 15 kA. Tensión empleo 230/400 V. Accesoriables con auxiliares y bloques diferenciales. Capacidad de conexión: - 25 mm cable flexible - 35 mm cable rígido 1 Polo = 1
