# Contacto auxiliar para interruptores aut. series M, N, HM, ML, 1NA+1NC, 5A, 230V

- Propiedad del archivo: CONSTRUNARIO
- Formato: FIEBDC-3/2012
- Programa: Construnario Versión 2.11
- Fecha de los precios: 25/05/2015
- Divisa: EUR

**MZ201** u Contacto auxiliar para interruptores aut. series M, N, HM, ML, 1NA+1NC, 5A, 230V
Hager Contacto auxiliar para interruptores aut. series M,N,HM,ML, 1NA/1NC, 5A, 230V Acoplamiento: -sobre el lado izquierdo de los aparatos. -sin utilización de herramientas, fijación por clips sobre los productos ya instalados. Las referencias MZ203, MZ204, MZ205 y MZ206 pueden acoplarse a los interruptores diferenciales de 25 a 100 A. (excepto CD728M, CD728V, CD748M y CD748V), para ello es necesario colocar en primer lugar el contacto CZ001.
