# Bloque diferencial tipo AC, para int. aut. series M y N, 2P, 63A, 300mA

- Propiedad del archivo: CONSTRUNARIO
- Formato: FIEBDC-3/2012
- Programa: Construnario Versión 2.11
- Fecha de los precios: 25/05/2015
- Divisa: EUR

**BF264N** u Bloque diferencial tipo AC, para int. aut. series M y N, 2P, 63A, 300mA
Hager Bloque diferencial tipo AC, para int. aut. series M y N, 2P, 63A, 300mA Se acoplan lateralmente a los interruptores automáticos. Protegidos contra desconexiones intempestivas. Indicador amarillo para el defecto diferencial. Conformes a la norma UNE-EN 61009-1 Tipo AC: Para corrientes diferenciales alternas.
