# Bloque diferencial tipo A, para int. aut. series M y N, 2P, 40A, 30mA

- Propiedad del archivo: CONSTRUNARIO
- Formato: FIEBDC-3/2012
- Programa: Construnario Versión 2.11
- Fecha de los precios: 25/05/2015
- Divisa: EUR

**BD240N** u Bloque diferencial tipo A, para int. aut. series M y N, 2P, 40A, 30mA
Hager Bloque diferencial tipo A, para int. aut. series M y N, 2P, 40A, 30mA Se acoplan lateralmente a los interruptores automáticos. Protegidos contra desconexiones intempestivas. Indicador amarillo para el defecto diferencial. Conformes a la norma UNE-EN 61009-1. Tipo A: Para corrientes diferenciales alternas con componente continua.
