# Contacto auxiliar para guardamotores, 1NA, 1A, 230V

- Propiedad del archivo: CONSTRUNARIO
- Formato: FIEBDC-3/2012
- Programa: Construnario VersiĆ³n 2.11
- Fecha de los precios: 25/05/2015
- Divisa: EUR

**MZ522N** u Contacto auxiliar para guardamotores, 1NA, 1A, 230V
Hager Contacto auxiliar para guardamotores, 1NA, 1A, 230V
