# Puente de unión tripolar para 3 guardamotores

- Propiedad del archivo: CONSTRUNARIO
- Formato: FIEBDC-3/2012
- Programa: Construnario Versión 2.11
- Fecha de los precios: 25/05/2015
- Divisa: EUR

**KD303M** u Puente de unión tripolar para 3 guardamotores
Hager Puente de unión tripolar para 3 guardamotores
