# Portafusibles seccionable L31 1P+N 16A 400V con indicador de fusión

- Propiedad del archivo: CONSTRUNARIO
- Formato: FIEBDC-3/2012
- Programa: Construnario Versión 2.11
- Fecha de los precios: 25/05/2015
- Divisa: EUR

**L43201** u Portafusibles seccionable L31 1P+N 16A 400V con indicador de fusión
Hager Portafusibles seccionable L31 1P N 16A 400V con indicador de fusión Dispositivos de protección de los circuitos en los locales profesionales contra las sobrecargas y los cortocircuitos. Suministrados sin cartucho fusible. Sección máxima de cables para L31, L32: -10 mm2 cable flexible. -16 mm2 cable rígido. Características 20 A 250 V.
