# Auxiliar de señalización para limitador de sobretensiones Tipo I

- Propiedad del archivo: CONSTRUNARIO
- Formato: FIEBDC-3/2012
- Programa: Construnario Versión 2.11
- Fecha de los precios: 25/05/2015
- Divisa: EUR

**SP810** u Auxiliar de señalización para limitador de sobretensiones Tipo I
Hager Auxiliar de señalización para Hager Limitador de sobretensiones Tipo I
