# Limitador sobretensión tipo 2 / tipo 3, 1P+N, 8kA

- Propiedad del archivo: CONSTRUNARIO
- Formato: FIEBDC-3/2012
- Programa: Construnario Versión 2.11
- Fecha de los precios: 25/05/2015
- Divisa: EUR

**SPN208S** u Limitador sobretensión tipo 2 / tipo 3, 1P+N, 8kA
Hager Limitador sobretensión tipo 2/tipo 3, 1P N, 15kA Cartuchos recambiables. Visualización del estado de desconexión. Onda de referencia: 8/20 us. Los limitadores de cabecera deben asociarse a un interruptor magnetotérmico, de 32 A curva C. Deben protegerse todos los polos.
