# Interruptor diferencial tipo AC, 2P, 40A, 30mA

- Propiedad del archivo: CONSTRUNARIO
- Formato: FIEBDC-3/2012
- Programa: Construnario Versión 2.11
- Fecha de los precios: 25/05/2015
- Divisa: EUR

**CD748V** u Interruptor diferencial tipo AC, 2P, 40A, 30mA
Hager Interruptor diferencial tipo AC, 2P, 40A, 30mA Mando naranja. Tipo AC. Tensión de empleo 230 V. Protegidos contra desconexiones intempestivas. Conformes a la norma UNE-EN 61008-1.
