# Contactor silencioso, D/N, 25A, 4NA, 230V

- Propiedad del archivo: CONSTRUNARIO
- Formato: FIEBDC-3/2012
- Programa: Construnario Versión 2.11
- Fecha de los precios: 25/05/2015
- Divisa: EUR

**ETC425S** u Contactor silencioso, D/N, 25A, 4NA, 230V
HAGER Contactor silencioso, D/N, 25A, 4NA, 230V Mando manual de tres posiciones: Man-Auto-0 -Manual con retorno a automático (al dar tensión a la bobina) -Automático. -Paro.
