# Relé interfase MBT/BT 1conmutado 5A, 250V

- Propiedad del archivo: CONSTRUNARIO
- Formato: FIEBDC-3/2012
- Programa: Construnario Versión 2.11
- Fecha de los precios: 25/05/2015
- Divisa: EUR

**EN145** u Relé interfase MBT/BT 1conmutado 5A, 250V
Hager Relé interfase MBT/BT 1conmutado 5A, 250V Permiten realizar automatismos en baja o en muy baja tensión. BT - Baja Tensión. MBT - Muy Baja Tensión.
