# Relé de mínima tensión para interruptores x160-x250, 200-240 Vac

- Propiedad del archivo: CONSTRUNARIO
- Formato: FIEBDC-3/2012
- Programa: Construnario Versión 2.11
- Fecha de los precios: 25/05/2015
- Divisa: EUR

**HXA014H** u Relé de mínima tensión para interruptores x160-x250, 200-240 Vac
Hager Relé de mínima tensión para interruptores x160-x250, 200-240 Vac
